# TUMI-American Diner
Angebotsaufforderung (GAEB 90, DA83)
DV-Nummer: 325
Währung: EUR
Auftraggeber: studierendenWERK Berlin, Anstalt des öffentlichen Rechts, Ha

## Zusätzlicher Text
50-0200 Eingang + Caféteria
50-0500 Übersichtsplan Tischlerbau
50-0501 Tischlerbau Seite 1/1 - Pos. 1 Wandverkleidung
50-0502 Tischlerbau Seite 1/2 - Pos. 2 Wandverkleidung
50-0503 Tischlerbau Seite 2/2 - Pos. 2 Wandverkleidung
50-0504 Tischlerbau Seite 1/1 - Pos. 3 Trennwände
50-0505 Tischlerbau Seite 1/1 - Pos. 4 Trennwände
50-0506 Tischlerbau Seite 1/1 - Pos. 5 Trennwand
50-0507 Tischlerbau Seite 1/1 - Pos. 6 Hochtisch
50-0508 Tischlerbau Seite 1/1 - Pos. 7 Vorwandkonstruktion

## Zusätzlicher Text
Allgemeine Vorbemerkungen

Inhalt der Bauaufgabe ist die Ausstattung der neu gebauten TUMI Mensa
mit niedrigen und hohen Sitzbänken, Tischen, Stühlen und Hockern. Der
Bereich befindet sich im EG des Neubaus Mathematik der TU Berlin.
Die Erschließung erfolgt ebenerdig über einen Windfang mit 2-flügeliger
Tür bzw. kann nach vorheriger Abstimmung auch über die vorgelagerte
Freifläche über die Terrassentüren (LB=1,20m) in den Speiseraum direkt
erfolgen.

Der Neubau verfügt über zahlreiche Sichtbeton- und Glasoberflächen.
Abgehängte Decken mit einem metallischem Lichtraster und Bodenflächen
aus Linoleum ergänzen die sachliche und technisch orientierte
Architektur.

Die Maßnahmen werden voraussichtlich in 2027 ausgeführt.

1.0.1 Gestaltungskonzept
Die Innenarchitektur belebt mit ihren Materialwechseln die sachliche
Architektur des Neubaus. Wandverkleidungen mit spiegelnden Oberflächen
kontrastieren zum Beton, genauso wie weiche Polsterbänke mit
abgerundeten Sockeln. Geflieste Wände mit farbigen Fugen setzen neben
den farbigen Polstern Farbakzente im Raum. Dezente, abgependelte
Beleuchtung schafft einen Horizont im großen Gastraum. Sitznischen und
blickdurchlässige Raumtrenner mit gerilltem Plexiglas greifen das Thema
"Diner" auf und geben die Möglichkeit für zurückgezogenes Sitzen.

Der Eingangsbereich erhält Wandverkleidungen aus Holz mit Spiegeldekor
und dient in Kombination mit der metallischen Rasterdecke als eine Art
Schleuse im "Airstream-Look".
Dunkel gebeizte Holzstühle mit verchromten Füßen und Tische mit
Chromkanten komplettieren das Bild. Die farbigen Polster mit
Pfeiffensteppung auf abgerundeten Sockeln in Edelstahloptik assoziieren
das Thema "Diner". Sitzhocker in verschiedenen grün Tönen gruppieren
sich um runde Bistrotische entlang der Festerfassade im Gastraum.
Tischoberflächen sind in weiß gehalten.
Die Speisenausgabe dient als farblicher Blickfang im Raum und erhält
eine weiß geflieste Rückwand im Schachbrettmuster aus matten und
glänzenden Fliesen mit farbigen Fugen. Dazu kontrastiert die
Edelstahloptik der Gastromöbel und ein Lichtobjekt aus Neonröhren.

Die Fußböden verfügen über eine Fußbodenheizung (Überdeckung 6cm).
Befestigungen am Boden sind nur nach vorheriger Rücksprache mit der
Haustechnik/ Bauleitung vor Ort möglich.

1.1 Kalkulation
Für eine sorgfältige Kalkulation können vom Bieter Ortsbesichtigungen zu
den regulären Baustellenzeiten vorgenommen werden.
Eine vorherige Anmeldung ist jedoch zwingend erforderlich.

1.2 Baustellensituation/Anlieferung
Das Mensagebäude befindet sich in Berlin-Charlottenburg.

Adresse:
Fasanenstrasse 89-91
10623 Berlin-Charlottenburg

Werden durch die Bauarbeiten andere Bereiche in Mitleidenschaft
gezogen (z.B. Verschmutzung von Wegflächen, Durchbrüche durch Wände oder
Decken etc.), sind die Schäden auf Kosten des Auftragnehmers kurzfristig
zu beheben.

Bauarbeiten sind grundsätzlich von 7°° Uhr morgens bis 16°° Uhr
nachmittags möglich.
Wochenend- und Feiertagsarbeit kann vereinbart werden.

Zugangswege und Neben-Zugangswege zum Gebäude sind
jederzeit freizuhalten und zu sichern.

Ein WC für alle Gewerke steht in Absprache mit der Bauleitung zur
Verfügung.

Für nicht im Leistungsverzeichnis enthaltene Leistungen sind Zusatz-
bzw. Nachtragsangebote einzureichen.
Mengenmehrung als Abweichung vom Angebot sind dem Auftraggeber über den
Architekten vor Ausführung mitzuteilen und vom Auftraggeber freizugeben.
Die tatsächlichen Massen sind durch Aufmaß nachzuweisen.

In Anlehnung an die VOB müssen die Arbeiten nach Beauftragung innerhalb
von 12 Werktagen aufgenommen werden. Sollte diese Frist nicht
eingehalten werden, wird ein zweiter Termin gesetzt. Sollte dann die
Arbeit nicht aufgenommen worden sein ist das studierendenWERK
berechtigt, den Auftrag in diesem Teil in Anwendung der VOB/B § 8 Nr. 3
zu kündigen und ein anderes Unternehmen zu Lasten des AN zu beauftragen.

Materiallagerplätze und ggf. Standplätze Bauwagen und Container sind
mit dem Hausmeister und ggf. dem AG abzustimmen.

1.3 Materialien
Wenn nicht ausdrücklich erwähnt, sind Lieferung und Einbau aller
Materialien in den Einheitspreisen enthalten. Werden Lieferungen
bauseits vorgenommen, wird dies ausdrücklich erwähnt.

In die jeweiligen Einheitspreise sind alle, für eine fachgerechte
Ausführung der Arbeiten erforderlichen Maßnahmen und Hilfsmittel wie
Hebezeuge, Werkzeuge, Rüstungen, Reinigung etc. sowie sonstige
erforderlichen Nebenarbeiten einzukalkulieren, auch wenn in den
einzelnen Positionen nicht mehr besonders darauf hingewiesen wird.

Dies sind insbesondere:
Der sorgsame und vorsichtige Umgang mit Einrichtungsgegenständen bei
Bauteilen des Bestandes einschl. erforderlicher Schutzmaßnahmen.
Die vollständige Beseitigung, d.h. Abtransport und Entsorgung des
anfallenden Bauschutts/Verpackungsmaterials einschließlich
abschließender Reinigung.
Die Fertigung von Musterflächen gemäß VOB/C auf Anforderung des AG.

Fahr- und Wegegelder.

Die Unterhaltung der erbrachten Leistung bis zur Abnahme durch den
Auftraggeber ist Sache des Auftragnehmers und wird nicht gesondert
vergütet.

Es dürfen nur umweltfreundliche Baustoffe und Materialien verwendet
werden. Diese sind auf Verträglichkeit zu prüfen und abzustimmen. Das
gilt sowohl für die Produkte selbst als auch für deren Verarbeitung. Die
Umweltfreundlichkeit ist durch Prüfattest nachzuweisen. Der AN hat dafür
einzustehen, dass bei Durchführung der ihm übertragenen Arbeiten alle
umweltrechtlichen Vorschriften eingehalten werden.
Er ist verpflichtet, die von ihm eingesetzten Mitarbeiter über mögliche
Umweltbeeinträchtigungen aus deren Tätigkeit umfassend zu belehren.

Es darf nicht verwendet werden:
- asbesthaltige Baustoffe und Bauteile
- FCKW und HFCKW-haltige Dämmstoffe/ mit FCKW und HFCKW
aufgeschäumte Dämmstoffe (entspr. Nachweise sind zu erbringen).

Bauartzulassung und Prüfzeugnisse der jeweiligen Bauteile, Baustoffe und
Befestigungsmittel sind so rechtzeitig zu übergeben, dass bei
Nichtzustimmung durch den AG die Fertigstellung der Leistungen nicht
gefährdet wird.

Alle Materialien sind stets gegen Witterungseinflüsse zu schützen.
Verpackungs- und Abdeckungsmaterialien, z.B. Folien und Planen, sind
windsicher zu verwahren und nach Gebrauch sofort auf eigene Kosten des
AN zu entsorgen.

1.4 Qualitätsanforderungen
Es dürfen ausschließlich nur Bau- und Hilfsstoffe angeboten werden, die
den Gütebestimmungen der Gütegemeinschaften, den DIN-Normen und den
Vorschriften der Hersteller für den speziellen Anwendungsfall
entsprechen.

1.5 Baustrom, Bauwasser
Baustrom und Wasser werden vom AG kostenlos zur Verfügung gestellt.

1.6 Bauleitung
Die Arbeiten sind im Einvernehmen mit der örtlichen Bauleitung des
Auftraggebers durchzuführen. Der Bauleiter des AN ist verpflichtet, den
Arbeitsbeginn, Arbeitsunterbrechungen, sowie die Fertigstellung der
Arbeiten der Bauleitung des AG anzuzeigen.

2.0 Technische Vorbemerkungen

2.1 Ausführung

Für die sach- und fachgerechte Herstellung der in den
Ausschreibungsunterlagen geforderten Bauleistungen gelten - soweit
nichts anderes angegeben ist - alle EU-Vorschriften, alle
DIN-Vorschriften, die aktuellen DIN-Vornormen, soweit sie bereits
anerkannte und bewährte Regeln der Technik wiedergeben, die
anerkannten und bewährten Regeln der Technik, einschließlich der
Herstellervorschriften, alle einschlägigen Gewerbe- und
Brandschutzbestimmungen, alle öffentlich-rechtlichen Vorschriften zum
Umweltschutz und zur Arbeitssicherheit sowie die
Unfallverhütungsvorschriften, die VdI-, VdE- und
VdS-Bestimmungen, alle Vorschriften der Berufsgenossenschaft in der zum
Zeitpunkt der Angebotsabgabe geltenden Fassung, das Baurecht
Deutschlands sowie des Bundeslandes Berlin sowie Ergänzungen und
Auflagen der zuständigen Genehmigungsbehörden.

Alle Leistungen umfassen eine vollständige und funktionsfähige für den
Verwendungszweck fertige Leistung einschließlich der Lieferung der
dazugehörigen Baustoffe und Bauteile sowie Abladen und Vertragen auf
der Baustelle, wenn in der Leistungsbeschreibung nichts anderes
vorgeschrieben ist.

Sämtliche Änderungen zwischen Planung und Ausführung bedürfen der
Genehmigung des Auftraggebers und des Architekten beziehungsweise der
Bauleitung des AG. Die Änderungen sind unmittelbar nach Feststellung der
Notwendigkeit schriftlich bekanntzugeben.

Maßtoleranzen ergeben sich aus den jeweiligen Tabellen der
DIN-Normen 18 201 - 18 203. 1.
Alle Maße und Abmessungen, die in den Skizzen, Zeichnungen
oder der Leistungsbeschreibung genannt sind, sind Grundlage
für die Kalkulation und nicht Grundlage für die Ausführung. Alle
Maße sind am Bau eigenverantwortlich vom AN zu prüfen. Die
Maßangaben beziehen sich auf die Bestandspläne des AG.

Für das Gewerk des AN benötigte Höhenpunkte (m-Punkt sind
eigenverantwortlich anzulegen. Diese Leistung wird nicht
zusätzlich vergütet. Angelegte Höhenbezüge anderer Gewerke
dürfen nur nach Rücksprache mit der Bauleitung benutzt
werden.

2.2 Abrechnung
Stundenlohnarbeiten sind nur im geringen Umfang  und nach vorheriger
Abstimmung und Freigabe durch den Auftraggeber statthaft.

Die Abrechnung erfolgt kumulativ, um die Gesamtkosten verfolgen zu
können.
Zum Zeitpunkt der Rechnungsstellung ist das gemeinsam
geprüfte und vom AG unterzeichnete Aufmaß beizufügen.
Eine Rechnungsbearbeitung ohne geprüftes Aufmaß erfolgt grundsätzlich
nicht.

Die Abnahme und Prüfung des Aufmaßes der Einzelleistung sowie
Gegenzeichnung der Stunden-, Arbeits- bzw. Leistungsnachweise  erfolgt
durch den Hausmeister des jeweiligen Objektes oder den zuständigen
Projektleiter des Studierendenwerks Berlin. Das Aufmaß ist nach
Einzelpositionen in Kurztextfassung zu gliedern und muss die konkreten
Massenansätze enthalten, damit bei der späteren Rechnungsprüfung die
Positionszuordnung eindeutig möglich ist.

2.3 Organisation der Arbeiten

Alle erforderlichen Transporthilfen sind in die EP einzurechnen
und werden nicht gesondert vergütet.

Es ist prinzipiell nur lärm- und staubarm zu arbeiten. Die
Baustelle ist so zu sichern, dass Unbefugten der Zugang nicht
ermöglicht wird. Aufwendungen sind in die EP einzurechnen.

Generell und grundsätzlich sind Stemmarbeiten, sägen, fräsen,
bohren nach eigenem Ermessen an der Rohkonstruktion
untersagt.
Die einzelnen Positionen verstehen sich immer als fertige
Ausführung gemäß Herstellervorschriften sowie DIN
Anforderungen.
Bedenken sind vor Beginn der Arbeiten schriftlich vorzubringen.

2.4 Leitungen
Vor Beginn der Arbeiten hat sich der AN über den Verlauf diverser
Leitungen zu informieren. ( Datenkabel, Elt.Leitg., Antriebsleitg.,
Verdunkelungen etc.) Bei Behinderung ist rechtzeitig die Bauleitung zu
informieren und es hat eine Abstimmung zu den Schutzmaßnahmen zu
erfolgen.
Generell hat der AN nicht eigenmächtig eine Umverlegung oder Demontage
zu veranlassen.

2.5 Reinigung der Baustelle
Die Baustelle ist generell zum Feierabend zu reinigen. Bei
Verunreinigungen der angrenzenden Bereich ist unverzüglich, spätestens
jedoch zum Feierabend der Baustellenbereich und der Transportbereich
besenrein zu reinigen. Bei Transporten ist der Bodenbelag falls
erforderlich vor Verunreinigungen ausreichend zu schützen. Vorsorglich
wird darauf hingewiesen, dass der AG sich vorbehält, zu Lasten des AN,
nicht ausreichend beseitigte Verunreinigung nach Aufforderung und
ungenutzt verstrichener Frist durch Dritte reinigen zu lassen und die
Kosten mit den Werklohnforderungen des AN zu verrechnen.

2.6 Bauschutt/ Restmaterialien
Es ist generell verboten Bauschutt und Restmaterialien zwischen zu
lagern. Für entsprechende Schuttcontainer ist zu sorgen. Die
Schuttcontainer sind unbedingt mit einem Deckel zu sichern. Kosten für
die Baustelleneinrichtung sind in die EP einzurechnen.

Es gelten die allgemeinen Vertragsbedingungen für die
Ausführung von Bauleistungen ( ATV) gemäß VOB Teil B, DIN
1961 in neuster Fassung sowie die DIN 18299 "Allgemeine
Regelung für Bauarbeiten jeder Art". Weiterhin gelten die
allgemeinen technischen Vertragsbedingungen für
Bauleistungen (ATV) gemäß VOB Teil C; DIN 18365 sowie alle
weiteren einschlägigen DIN-Normen mit den dazu gehörigen
Beiblättern und Ergänzungen, jeweils in neuster Fassung, sowie
die Verarbeitungsvorschriften der Hersteller.

2.7 Produkte
Alle Positionen, in denen Fabrikatsangaben verlangt, werden,
sind durch den Bieter mit Angabe von Hersteller und Typ
auszufüllen.
Im Falle einer von der Richtqualität abweichenden
Fabrikatsangabe ist der Nachweis der Gleichwertigkeit nach
Aufforderung schriftlich zu erbringen.
Erfolgt keine Fabrikatsangabe, gilt das Leitfabrikat als angeboten.
Alle vom Auftragnehmer zu liefernden Materialien usw. sind auf
verlangen des Auftraggebers vor Baubeginn zu bemustern.
Mit Fertigstellung der Arbeiten sind dem AG folgende
Unterlagen je einmal in Papierform sowie in digitaler Form zu
übergeben:
- Auflistung und Produktdatenblätter der verwendeten
Materialien
- Wartungs- und Pflegehinweise der verwendeten Materialien

## Zusätzlicher Text
Zusätzliche technische Vorbemerkungen

Tischlereinbauten
Das vorliegende Leistungsverzeichnis umfasst die Lieferung und Montage
der Tischlereinbauten zur Ausgestaltung des Gastraumes der TUMI Mensa in
Berlin-Charlottenburg mit diversen Wandverkleidungen, Raumtrennern und
einer Schiebetür in Holz-Lamellenoptik.

Die lichte Raumhöhe liegt bei ca. 3,25 m, die Rohdecke befindet sich bei
ca. 3,79m

Zusätzliche technische Vertragsbedingungen für
Tischlerarbeiten

Der Auftragnehmer übernimmt die Gewähr, dass bei der Ausführung seiner
Arbeiten folgende Richtlinien und Vorschriften verbindlich eingehalten
werden und somit Grundlage für die Ausführung und Abrechnung der
Arbeiten sind:
- Die anerkannten Regeln der Technik.
- BauOBln, die VOB Teil C, einschlägige Vorschriften und
Gütebestimmungen der zuständigen Verwaltungen, Fachverbände, Innungen
und Überwachungssvereine in den jeweils aktuellen Fassungen.
- Die einschlägigen bauaufsichtlichen Bestimmungen, die Baugenehmigung
und die UW der Bau- Berufsgenossenschaft.
- Sämtliche relevanten DIN-Vorschriften und Baustoffnormen für Bauteile,
Elemente und Material.
- Die Verarbeitungsrichtlinien der Hersteller.

Grundlage für die Ausführung und Abrechnung der
Arbeiten sind u.a.:

- VOB/C DIN 18299 Allgemeine Regelung für Bauarbeiten
 jeder Art
- VOB/C DIN 18335 Tischlerarbeiten
- VOB/C DIN 18360 Metallbauarbeiten

Sowie die Verarbeitungsrichtlinien des Herstellers.

Der Anbieter hat dem Angebot ein Prospekt mit
detaillierten Materialangaben und Darstellungen sowie
Prüfzeugnisse über die Einhaltung der vorgeschriebenen
Qualität beizufügen. Es dürfen nur durch den
Auftraggeber sowie dessen Vertreter freigegebene Muster
zur Ausführung verwendet werden.

Die als Richtqualität aufgeführten Produkte, Materiallien und
Oberflächen sind Teil des verabschiedeten Gestaltungskonzepts. Bei
Angebot einer Alternative ist dem AG ein Muster vorzulegen. Die
gestalterische und qualitative Gleichwertigkeit muss nachgewiesen werden
und wird vom AG entschieden.

## Tischlerarbeiten
Datum: 22.10.26

### Titel 01 Tischlerarbeiten

#### Bereich 01.000 Abbruch und Vorbereitungen

**01.000.01 Baustelleneinrichtung**
Geräte, Werkzeuge und sonstige Betriebsmittel, die zur
vertragsgemäßen Erfüllung der Bauleistungen
erforderlich sind, auf die Baustelle bringen,
bereitstellen und soweit der Geräteeinsatz nicht
gesondert berechnet wird, betriebsfertig aufstellen
einschl. der dafür notwendigen Arbeiten.
Kosten für Vorhalten, Unterhalten und Betreiben der
Geräte, Anlagen und Einrichtungen einschl. des
Abräumens der Baustelleneinrichtung sind in dieser
Position enthalten.
Menge: 1,000 Psch

**01.000.02 Arbeitsbereich schützen**
Arbeitsbereich mit Hartfaserplatten abdecken, verkleben
und mit Malervlies auslegen, angrenzende Bauteile wie
Sockel, Fußboden, Decke, Fenster und Türen, etc. sauber
abkleben und mit Folie Schützen,
Abdeckmaterialien nach Abschluss der Arbeiten
zurückbauen und fachgerecht entsorgen
Menge: 60,000 m²

#### Bereich 01.001 Tischlerarbeiten

**01.001.01 Wandverkleidung Pos. 1**
Lieferung und Montage einer segmentierten
Wandverkleidung gemäß anhängender Planung inkl.
Unterkonstruktion zur Montage an tragender
Bestandswand, inkl. aller Kleinteile und
Befestigungsmittel

Maße BxHxT ca. 8500x2300x50mm

siehe Detailplanung Pos. 01
Plannummer 50-0500
Plannummer 50-0501
Plannummer 50-0503

Wandverkleidung bestehend aus Trägerplatte mit
vorderseitigem HPL-Belag in Chromoptik; Plattenteilung
gemäß dargestelltem Fugenraster von OK Sitzbankrücken
bis UK Rasterdecke, Wandverkleidung im nicht sichtbaren
Bereich mittels geeigneter Unterkonstruktion an
Bestandswand befestigt, Heizkreisverteiler ggfs.
ausgespart;
Abstand zwischen Bestandswand und Vorderkante
Wandverkleidung ca. 5 cm; Sockelbereich wird später
durch vorgelagerte Sitzbänke verblendet,
Wandverkleidung mit 2cm Schattenfuge zur Rasterdecke
montiert (Stellweg Einhängebeschlag); seitliche
Verblendung zum Gastraum mittels Edelstahlblech
hochglanzpoliert auf Trägerplatte mit 1cm Schattenfuge
zur Bestandswand montiert, Edelstahlblech minimal über
Schnittkante Wandverkleidung  vorstehend um unebene HPL
Kante zu verblenden

Material
-Trägerplatte aus 19mm Holzwerkstoff
-HPL Fa. Homapal" 470/636 Alu-Spiegelglanz Lava
Naturton" o.glw.
-Edelstahlblech hochglanzpoliert, Stärke nach
Erfordernis

angebotenenes Fabrikat Spiegelglanz HPL:

'.....................................................'

angebotenenes Fabrikat Edelstahl HPL:

'.....................................................'
Menge: 1,000 Stk

**01.001.02 Wandverkleidung Pos 2**
Lieferung und Montage einer raumhohen Wandverkleidung
inkl. Unterkonstruktion und aller erforderlichen
Kleinteile und Befestigungsmittel;

Maße BxHxT ca. 2350x3250x260mm

siehe Detailplanung Pos. 02
Plannummer 50-0500
Plannummer 50-0502
Plannummer 50-0503

Lieferung und Montage einer raumhohen Wandverkleidung
inkl. Unterkonstruktion zur Verblendung einer motorisch
angetriebenen Glasschiebetür im Eingangsbereich;
Wandverkleidung zum Hauptraum hin ums Eck geführt und
stumpf gestoßen, Stoßfuge überdeckt mittels überfälztem
Edelstahlblech auf Trägerplatte (siehe Detail);
Wandverkleidung bestehend aus Trägerplatte mit
vorderseitigem HPL-Belag in Chromoptik; Pllattenteilung
gemäß dargestelltem Fugenraster von OK Sitzbankrücken
bis UK Rasterdecke, Wandverkleidung im nicht sichtbaren
Bereich mittels geeigneter Unterkonstruktion an
Bestandswand befestigt, Heizkreisverteiler ggfs.
ausgespart; im Bereich der Parkposition der Schiebetür
Wandverkleidung als Lastabtragung bis zum Boden
geführt, revisionierbar für Wartung Schiebetür,
Wandverkleidung im nicht sichtbaren Bereich mittels UK
aus Spanten an Bestandswand befestigt; Spanten im
Rückbereich der Sitzbänke als Anschlag für Sitzbänke
bis zum Boden geführt;
Abstand zwischen Bestandswand und Vorderkante
Wandverkleidung in Abstimmung mit Schiebetürmechanik
Windfang (CodeUnique Architekten); Wandverkleidung mit
2cm Schattenfuge zur Rasterdecke montiert (Stellweg
Einhängebeschlag);
seitliche Verblendung zum Gastraum mittels
Edelstahlblech hochglanzpoliert auf Blendleiste mit 1cm
Schattenfuge zur Bestandswand, Edelstahlblech über
Schnittkante Wandverkleidung minimal überstehend um
unebene HPL Kante zu verdecken (siehe Detail)

Material
-Trägerplatte und UK aus 19mm Holzwerkstoff,
-HPL Fa. Homapal "470/636 Alu-Spiegelglanz Lava
Naturton" o.glw.,
-Edelstahlblech hochglanzpoliert, Stärke nach
Erfordernis

angebotenenes Fabrikat Spiegelglanz HPL:

'.....................................................'

angebotenenes Fabrikat Edelstahl HPL:

'.....................................................'
Menge: 1,000 Stk

**01.001.03 Trennwand Pos 3**
*** Bezugsbeschreibung
Lieferung und Montage einer halbhohen Trennwand inkl.
Unterkonstruktion und aller erforderlichen Kleinteile
und Befestigungsmittel;

Maße BxHxT ca. 2000x1350x70mm

siehe Detailplanung Pos. 03
Plannummer 50-0500
Plannummer 50-0503
Plannummer 50-0504

halbhohe Trennwand bestehend aus einer
Holz-Sandwichkonstruktion im Bereich der
Sitzbänke/-rücken und einer aufgesetzten
Metallkonstruktion mit Einlegern aus gerilltem
Plexiglas; Sandwichelement aus 2
Holzwerkstoffdeckseiten mit HPL Oberfläche
(Maserungsverlauf horizontal) und innenliegender UK aus
Kanthölzern, sichtbare Stirnseiten vollflächig mit
einem Bandstahl/Blech als Kantenschutz und Einfassung
belegt; Sandwichelement im nicht sichtbaren Bereich am
Bestand fixiert;
Metallrahmenkonstruktion aus Bandstahl/Blech mit
abgerundeter Ecke gemäß nebenstehender Planung,
auf der Mittelachse ein angepunkteter, umlaufender Steg
zur Aufnahme der gerillten Plexigläser, Plexigläser
mittels Hutmuttern an angeschweißtem Rahmen fixiert,
Befestigung der Aufsatzelemente auf der UK ebenfalls
mittels schwarzen Hutmuttern

Material
-UK aus Vollholz, Beplankung aus Holzwerkstoff mit HPL
 Dekor in Holzoptik Fa. Pfleiderer "R48042 NW Lumumba"
 Maserungsverlauf vertikal
-Bandstahl/Bleche nach Erfordernis hinsichtlich
 Steifigkeit (Anrammschutz)
 Farbe: schwarz lackiert, seidenglänzend
-gerilltes Plexiglas Produkt: "PLEXIGLAS XT Textures"
 Oberfläche: Rippe, d=3mm (zu bemustern)

angebotenenes Fabrikat HPL:

'.....................................................'

angebotenenes Fabrikat Plexiglas:

'.....................................................'
Menge: 2,000 Stk

**01.001.04 Alternativposition Trennwand Pos. 3 als Holzkonstruktion**
*** wie Position 01.001.03
Ausführung der aufgesetzten Plexiglaskonstruktion als
Holzrahmenkonstruktion aus Bugholz/Formholz
Menge: 1,000 Stk

**01.001.05 Trennwand Pos 4**
*** Bezugsbeschreibung
Lieferung und Montage einer halbhohen Trennwand inkl.
Unterkonstruktion und aller erforderlichen Kleinteile
und Befestigungsmittel;

Maße BxHxT ca. 1320x1350x70mm

siehe Detailplanung Pos. 04
Plannummer 50-0500
Plannummer 50-0503
Plannummer 50-0505

halbhohe Trennwand bestehend aus einer
Holz-Sandwichkonstruktion im Bereich der
Sitzbänke/-rücken und einer aufgesetzten
Metallkonstruktion mit Einlegern aus gerilltem
Plexiglas; Sandwichelement aus 2
Holzwerkstoffdeckseiten mit HPL Oberfläche
(Maserungsverlauf horizontal) und innenliegender UK aus
Kanthölzern, sichtbare Stirnseiten vollflächig mit
einem Bandstahl/Blech als Kantenschutz und Einfassung
belegt; Sandwichelement im nicht sichtbaren Bereich am
Bestand fixiert;
Metallrahmenkonstruktion aus Bandstahl/Blech mit
abgerundeter Ecke gemäß nebenstehender Planung,
auf der Mittelachse ein angepunkteter, umlaufender Steg
zur Aufnahme der gerillten Plexigläser, Plexigläser
mittels Hutmuttern an angeschweißtem Rahmen fixiert,
Befestigung der Aufsatzelemente auf der UK ebenfalls
mittels schwarzen Hutmuttern

Material
-UK aus Vollholz, Beplankung aus Holzwerkstoff mit HPL
 Dekor in Holzoptik Fa. Pfleiderer "R48042 NW Lumumba"
 Maserungsverlauf vertikal
-Bandstahl/Bleche nach Erfordernis hinsichtlich
 Steifigkeit (Anrammschutz)
 Farbe: schwarz lackiert, seidenglänzend
-gerilltes Plexiglas Produkt: "PLEXIGLAS XT Textures"
 Oberfläche: Rippe, d=3mm (zu bemustern)

angebotenenes Fabrikat HPL:

'.....................................................'

angebotenenes Fabrikat Plexiglas:

'.....................................................'
Menge: 2,000 Stk

**01.001.06 Alternativposition Trennwand Pos. 4 als Holzkonstruktion**
*** wie Position 01.001.05
Ausführung der aufgesetzten Plexiglaskonstruktion als
Holzrahmenkonstruktion aus Bugholz/Formholz
Menge: 1,000 Stk

**01.001.07 Trennwand Pos 5**
*** Bezugsbeschreibung
Lieferung und Montage einer halbhohen Trennwand inkl.
Unterkonstruktion und aller erforderlichen Kleinteile
und Befestigungsmittel;

Maße BxHxT ca. 3050x1350x1580mm

siehe Detailplanung Pos. 05
Plannummer 50-0500
Plannummer 50-0506

halbhohe Trennwand bestehend aus einer
Holz-Sandwichkonstruktion im Bereich der Sitzbankrücken
und einer aufgesetzten Metallkonstruktion mit Einlegern
aus gerilltem Plexiglas; Sandwichelement aus
Holzwerkstoffdeckseiten mit HPL Oberfläche
(Maserungsverlauf horizontal) und innenliegender UK aus
Kanthölzern, Stirnseiten der beiden Schenkel
vollflächig mit einem Bandstahl/Blech als Kantenschutz
und Einfassung belegt; im Bereich des Gelenks ein
schwarz gebeiztes Kantholz 7/7cm H=1,35m als Anbindung
für die aufgesetzte Metallrahmenkonstruktion, Kantholz
an den dem Gang zugewandten Längsseiten über komplette
Höhe mit Blech/Bandstahl belegt;
Sandwichelement im nicht sichtbaren Bereich am Bestand
fixiert;
Metallrahmenkonstruktion aus Bandstahl/Blech mit
abgerundeten Ecken gemäß nebenstehender Planung, auf
der Mittelachse ein angepunkteter, umlaufender Steg zur
Aufnahme der gerillten Plexigläser, Plexigläser mittels
Hutmuttern an angeschweißtem Rahmen fixiert,
Befestigung der Aufsatzelemente auf der UK ebenfalls
mittels schwarzen Hutmuttern

Material
-UK aus Vollholz, im sichtbaren Bereich schwarz
 gebeizt;
-Beplankung aus Holzwerkstoff mit HPL Dekor in
 Holzoptik Fa. Pfleiderer "R48042 NW Lumumba"
 Maserungsverlauf vertikal
-Bandstahl/Bleche nach Erfordernis hinsichtlich
 Steifigkeit (Anrammschutz)
 Farbe: schwarz lackiert, seidenglänzend
-gerilltes Plexiglas Produkt: "PLEXIGLAS XT textures"
 Oberfläche: Rippe, d=3mm (zu bemustern)

angebotenenes Fabrikat HPL:

'.....................................................'

angebotenenes Fabrikat Plexiglas:

'.....................................................'
Menge: 1,000 Stk

**01.001.08 Alternativposition Trennwand Pos. 5 als Holzkonstruktion**
*** wie Position 01.001.07
Ausführung der aufgesetzten Plexiglaskonstruktion als
Holzrahmenkonstruktion aus Bugholz/Formholz
Menge: 0,000

**01.001.09 Stehtisch Pos.6**
Lieferung und Montage eines Hochtisches inkl.
Unterkonstruktion und aller erforderlichen Kleintiele
und Befestigungsmittel;

Maße BxHxT ca. 2400x1100x1100mm

siehe Detailplanung Pos. 06
Plannummer 50-0500
Plannummer 50-0507

Lieferung und Montage eines Stehtisches inkl.
Unterkonstruktion; Stehtisch bestehend aus einer
pillenförmigen Tischplatte auf eingerücktem,
pillenförmigen Korpus und zurückspringendem
Sockelbereich; Tischplatte mit umlaufenden Umleimer in
Chromoptik;
Korpus aus Holzwerkstoff mit HPL Dekor in Holzoptik
(Maserungsverlauf vertikal);
Höhe Sockelbereich in Abhängigkeit zur Sockelhöhe
Sitzbänke Fabrikat Schnieder "Lilly 40878";
Tisch im Sockelbereich an Bestandsboden gegen Kippen
fixiert (ACHTUNG: FB-Heizung! Überdeckung nach Angabe
TGA 60mm);
Sockelbereich im nicht sichtbaren Bereich
höhenjustierbar zum Ausgleich von Unebenheiten

Material
-Korpus Holzwerkstoff belegt mit HPL in Holzoptik Fa.
Pfleiderer "R48042 NW Lumumba"
-Tischplatte aus 40mm Holzwerkstoff alle sichtbaren
Flächen mit HPL Beschichtung weiß, passend zu
Tischdekor Serienmöbel (zu bemustern), Kante umlaufend
besäumt mit Anleimer in Chromoptik;

angebotenenes Fabrikat HPL Holzoptik:

'.....................................................'

angebotenenes Fabrikat HPL Edelstahloptik:

'.....................................................'
Menge: 1,000 Stk

**01.001.10 Neon Schriftzug Trinkbrunnen Pos 7**
Lieferung und Montage eines Neon-Schriftzuges gemäß
beiligender Planung und nachfolgender Beschreibung

Neon Schriftzug gemäß Vorgabe des Herstellers mit
beiliegenden Haltepunkten auf mit Fliesen belegter
Reviklappe montieren. Kabelführung rückseitig durch
Reviklappe. Entsprechende Bohrungen sind im Bereich des
Fugenrasters auszuführen. Kabelweg innerhalb der
Vorwand bis zur Topfbohrung im Bereich der Sitzbank.
Von hier Anschluss an Trafo und 220V Anschluss Bestand
(Trafo über abnehmbare Abdeckung Sitzbank
revisionierbar)

Neon Schriftzug:
personalisiertes Acryl LED Neonschild n.V.A.
Maße: ca. 80x78cm
Text: "good vibes" als 2-Zeiler
Lichtfarbe: warmweiß, 3000-4000K
Buschstabenziefe: 15mm
Rückwand: Freigestellt (ohne Rückwand)
Beleuchtung: vollflächige Beleuchtung
Frontmaterial: Acryl vergossen
Zargen: Edelstahl in RAL n.V.A.
LED-Modul: High-Power LED Modul
Kabellänge: 3m
Einsatz: geeignet für den Innen- und Außenbereich
Schutzklasse IP65
inkl. Dimmer u. Fernbedienung
inkl. Montagekit

Leitprodukt: Neon Everglow GmbH
Menge: 1,000 Psch

**01.001.11 Verkofferung Druckschleife Pos 8**
Lieferung und Montage einer Verkofferung gemäß
anhängender Planung inkl. Unterkonstruktion zur Montage
an tragender Bestandswand, inkl. aller Kleinteile und
Befestigungsmittel

Maße BxHxT ca. 1190mx3240x250mm

siehe Detailplanung Pos. 08
Plannummer 50-0500
Plannummer 50-0509

Abkofferung bestehend aus statisch erforderlicher UK
und 2-seitiger Beplankung mit Holzwerkstoffplatte,
Holzwerkstoffplatte ab OK Bankrücken bis UK Rasterdecke
mit IMI Beton Oberfläche "Vintage Standard" und im
unteren Teil mit HPL Holzimitat "Lumumba" belegt, beide
Teile einzeln revisionierbar mittels KEKU
Einhänge-/Aufschiebebeschlag; Vorderseite und
Seitenfläche auf Gehrung gefügt

Material
-Trägerplatte aus 19mm Holzwerkstoff
-HPL Fa. Duropal "R48042 NW Lumumba" o.glw.
 Maserungsverlauf vertikal
-Betonoberfläche: IMI Beton "Vintage Standard" (zu
 bemustern)
-Fuge zwischen oberem und unterem Paneel (Stellweg
 Einhängebeschlag) mit Edelstahlprofil bzw.
 Edelstahlfeder hinterlegt

angebotenenes Fabrikat HPL Holzimitat:

'.....................................................'

angebotenenes Fabrikat Betonimitat:

'.....................................................'
Menge: 1,000 Stk

**01.001.12 Abfallsammler Edelstahl 3x 48l**
Lieferung und Montage eines Wertstoffsammlers mit 3
Kammern für den Innenbereich,
Korpus aus Edelstahl mit oberseitigem Einwurf mit 3
selbstschließenden Einwurfklappen,

Innenbehälter nach Öffnen der verschließbaren
Innentüren herausnehmbar,
Innenbehälter mit Bügelgriffen,
Lieferung inkl. Piktogramm-Aufklebern zur Kennzeichnung
der Abfallart,

Maße BxHxT 1000x920x430mm
Volumen 3 x 48l = 144l Gesamtinhalt
Oberfläche: Edelstahl

Leitprodukt: Kelpio "Wertstoffsammelstation aus
Edelstahl, 3x 48l Art.-Nr.235200437 o.glw.

angebotenes Fabrikat:

.......................................................
Menge: 2,000 Stk

### Titel 02 Stundenlohnsätze

*Hinweis*
Stundenlohnarbeiten
werden nach Stundenverrechnungssätzen, in denen Lohn-
und Gehaltskosten, Lohn- und Gehaltsnebenkosten,
Sozialkassenbeiträge, Vermögenswirksame Leistungen und
Gewinn enthalten sind, vergütet.

Zuschläge für Mehr-, Nacht-, Sonntags- und
Feiertagsarbeit sowie Erschwerniszuschläge sind nicht
in die Stundenverrechnungssätze mit einzubeziehen,
sondern  sofern sie nicht schon als
Teilleistungspositionen im Leistungsverzeichnis
enthalten sind im Bedarfsfall zu vereinbaren und
gesondert nachzuweisen.

Der Bieter erklärt, dass der Stundenverrechnungssatz
unter Beachtung der preisrechtlichen Vorschriften
ermittelt wurde und unabhängig von der Anzahl der
abgerechneten Stunden gilt.

Stundenlohnarbeiten werden grundsätzlich nur vergütet,
wenn sie vom Auftraggeber selbst ausdrücklich
angeordnet oder genehmigt sind und mit ordnungsgemäß
nach Maßgabe des § 15 der VOB/B hergestellten und
vorgelegten Stundenlohnnachweisen belegt werden.

Sollte durch den Aufttraggeber - oder in dessen Auftrag
durch die Bauleitung - in Ausnahmefällen von der
vorbezeichneten Grundregel abgewichen werden, so darf
mit den Arbeiten nicht begonnen werden, bevor ein
schriftlicher Auftrag des Auftraggebers - oder in
dessen Auftrag durch die Bauleitung - dem Auftragnehmer
vorliegt.

Für die ohnehin auf der Baustelle anwesenden
Aufsichtspersonen erfolgt bei Stundenlohnarbeiten keine
besondere Vergütung, auch nicht anteilig.

**02.01 Stunden, eines Facharbeiters**
Stunden, eines Facharbeiters
für Stundenlohnarbeiten auf Anweisung der Bauleitung.
Menge: 5,000 h

USt %: 19,00
